# NEUBAU VOLKSHOCHSCHULE SOEST, ...
Angebotsaufforderung (GAEB 90, DA83)
DV-Nummer: SO036A
Währung: EUR
Auftraggeber: STADT SOEST, RATHAUS 1, AM VREITHOF 8, 59494 SOEST

## Zusätzlicher Text
Die Ausschreibungsunterlagen umfassen:

dieses Leistungsverzeichnis inklusive aller Vorbemerkungen
Planunterlagen:

Lageplan ÖbVI Ludwig und Schwefer
1200f
Baustelleneinrichtung_08.11.2024
2048-1l
BP Achse 1-9_20.02.2026
2048-2i
BP Achse 10-17_20.02.2026
2049-1n
KG Achse 1-9_02.04.2026
2049-2p
KG Achse 10-17_20.02.2026
2050-1t
EG Achse 1-9_06.08.2026
2050-2v
EG Achse 10-17_17.06.2026
2098k
BP Übersicht _20.02.2026
2099s
KG Übersicht_02.04.2026
2100bb
EG Übersicht_06.08.2026
3050l
Schnitte A-A, B-B, C-C, D-D_06.08.2026
3051m
Schnitte E-E, F-F_29.07.2026
3052i
Schnitte G-G, H-H, I-I_06.08.2026
5003d
Detail 42,43,44,45_13.11.2024

Grundleitungsplanung IB ISW

Mitgeltende Unterlagen/ Richtlinien:

Für die Ausführung aller Leistungen gilt die zum Zeitpunkt der
Angebotsabgabe gültige VOB/ B.

## Zusätzlicher Text
2. ALLGEMEINE VORBEMERKUNGEN

Als Grundlage des folgenden Angebotes gelten diese allgemeinen
Vorbemerkungen, die vom Bieter im Falle der Auftragserteilung
verbindlich als Vertragsbestandteil anerkannt werden. Diese
Vorbemerkungen ergänzen die Vertragsbedingungen dieser Ausschreibung,
die  Regelungen der VOB Teil C, sowie alle im Rahmen dieser Leistungen
und Stoffe anzuwendenden DIN und sonstigen Vorschriften.

Mit diesen allgemeinen Vorbemerkungen wird festgehalten, dass die
Leistungen nach den aktuell geltenden anerkannten Regeln der Technik
auszuführen sind.

Soweit in der Leistungsbeschreibung auf Technische Spezifikationen, z.
B. nationale Normen, mit denen Europäische Normen umgesetzt werden,
europäisch technische Bewertungen, gemeinsame technische
Spezifikationen, Internationale Normen, Bezug genommen wird, werden auch
ohne den ausdrücklichen Zusatz: "oder gleichwertig" immer gleichwertige
Technische Spezifikationen in Bezug genommen.

Grundlage des Angebotes sind die Zeichnungen und
Planungsunterlagen der Architekten und das
Leistungsverzeichnis. Die statische Dimensionierung,
bauphysikalisch und konstruktiv richtige Ausführung
obliegen dem Bieter.

1. Ergänzende Regelungen zu Preisen und Stundenlohnarbeiten

1.1 Die Angebotspreise sind -unabhängig vom tatsächlichen
Leistungsumfang - Festpreise für die Dauer der Arbeiten. Mit den
Angebotspreisen werden folgende Leistungen abgegolten, sofern sie nicht
im Einzelnen näher beschrieben und zusätzlich vergütet oder bei Angabe
des Angebots zusätzlich vom Bieter geltend gemacht werden: Lieferung
sämtlicher Materialien frei Baustelle einschl. Zwischenlagerung und
Transport auf der Baustelle, sämtliche Lohn- und Lohnnebenkosten wie
Ablösungen, Fahrkosten usw., Gebühren für behördliche  Anmeldungen,
Genehmigungen und Abnahmen sowie erforderliche Materialprüfungen -
soweit sie die Leistung(en) des Auftragnehmers betreffen - mit Ausnahme
der behördlichen Baugenehmigungen, Rohbau- und Schlussabnahmen.

1.2 Der Unternehmer hat ohne besondere Berechnung Maßnahmen zum Schutz
seines vor Ort gelagerten Materials, seiner fertigen Arbeiten gegen
Witterungsschäden zu treffen. Sollte trotzdem Schaden entstehen, haftet
der Unternehmer.

1.3 Zur Vermeidung von Verschmutzung und Beschädigung sind je nach
Bauteil geeignete Schutzmaßnahmen durchzuführen und in die Preise der
Angebote einzukalkulieren. Alle Schutzmaterialien sind bis zur Abnahme
zu unterhalten, ggf. zu erneuern und erst kurz vor der Abnahme bzw. nach
Aufforderung durch die verantwortliche Bauführung zu entfernen.

1.4 Außervertragliche Arbeiten und Stundenlohnarbeiten dürfen
ausschließlich nach schriftlicher Vereinbarung oder auf Anordnung der
Bauleitung ausgeführt werden. Die Stundenlohnnachweise sind täglich
anzufertigen und durch die Bauleitung anerkennen zu lassen, später
vorgelegte Nachweise werden nicht anerkannt.

2. Ergänzungen zu Planunterlagen und Dokumentation

2.1 Der Auftragnehmer verpflichtet sich, sich vor Beginn der Ausführung
vollständige Klarheit über die Ausführungsunterlagen, Art und Umfang der
Leistung sowie über die Umstände der Baumaßnahme zu verschaffen.
Unstimmigkeiten sind vor Beginn der Arbeiten unverzüglich schriftlich
mitzuteilen und mit der Bauleitung zu klären. Spätere Einreden werden
nicht anerkannt.
Die vom Auftragnehmer verwendeten Ausführungsunterlagen müssen den
Freigabevermerk des Auftraggebers oder seines Architekten tragen, um
Verwechslungen bei der Bauausführung zu vermeiden. Nicht freigegebene
Unterlagen dürfen nicht verwendet werden. Dies entbindet den
Auftragnehmer aber nicht von seiner eigenen Prüfungs- und
Hinweispflicht. Diese bleibt unberührt.

2.2 Der Auftragnehmer führt Bautageberichte mit Angaben über Temperatur,
Witterungsverhältnisse, Zahl und Art der eingesetzten Arbeitskräfte und
Geräte und Angabe der ausgeführten Arbeiten und übergibt diese der
örtlichen Bauleitung des Auftraggebers am Ender jeder Arbeitswoche per
E-Mail als PDF.

2.3 Der Bauherr stellt eine Plattform zu Verfügung auf der alle Pläne
(PDF und DXF) und der Schriftverkehr eingesehen und heruntergeladen
werden können. Papierpläne und Papierdokumente werden nicht zur
Verfügung gestellt

3. Koordinationsbesprechungen

Baustellenbesprechungen finden 1-mal wöchentlich zu einem regelmäßigen
Termin statt. Die Anwesenheit einer bevollmächtigten Bauleitung des AN
ist mit der Auftragserteilung verpflichtend und wird nicht gesondert
vergütet.

4. Benutzung von Wasser- und Energieanschlüssen sowie Beteiligung
Bauwesenversicherung

Für die abgeschlossene Bauwesenversicherung erfolgt ein Abzug in Höhe
von 0,3 % von der Schlussrechnungssumme.

Der Baustrom-, Bauwasseranschluss und WC werden allen Firmen, die am Bau
beschäftigt sind, zugänglich gemacht. Für Benutzung von Wasser, Strom
(kein Heizstrom) und WC erfolgt ein Abzug in Höhe von 0,5 % von der
Schlussrechnungssumme. Für die Bauüberwachung erfolgt ein Abzug in Höhe
von 0,3 % von der Schlussrechnungssumme.

Die Abzüge werden baubegleitend bei jeder Abschlagsrechnung
berücksichtigt.

5. Ergänzende Angaben zur Baustelleneinrichtung

Angaben zu Lage, Lagermöglichkeiten, Stellplätzen und Zugänglichkeit
siehe Baubeschreibung.
Vor Beginn der Arbeiten ist durch den AN ein Baustelleneinrichtungsplan
zu erstellen und mit der Bauleitung des AG abzustimmen.

6. Ausführungsfristen

Siehe Besondere Vertragsbedingungen.

7. Vertragsstrafen

Siehe Besondere Vertragsbedingungen.

8. Abnahme

Regelungen der VOB/B.

9. Sicherheitsleistungen

Siehe Besondere Vertragsbedingungen.

10. Abrechnung/Zahlungen

Die Vergütung erfolgt nach den Positionen des Leistungsverzeichnisses
und den Regelungen der VOB/B.

Salvatorische Klausel:

Ist oder wird eine Bestimmung der Bestandteile des Bauvertrages
ungültig, so werden die übrigen Bestimmungen des Vertrages hierdurch
nicht berührt.

## Zusätzlicher Text
4.1 Allgemeines

Die nachfolgende Maßnahme wird auf dem u.a. Baugelände ausgeführt.

Neubau Kundenzentrum Stadtwerke Soest,
VHS + Digitales Lern- und Arbeitszentrum
inkl. Außenanlagen
Werkstraße
59494 Soest

Die Stadtwerke Soest plant den Neubau eines Bürogebäudes mit der
Unterbringung folgender Nutzungseinheiten:

Stadtwerke
VHS
Digitales Lern- und Arbeitszentrum
Stadtlabor
Abwasserabteilung

Es handelt sich um ein teilunterkellertes, zweigeschossiges Gebäude mit
Flachdach. Das Gebäude wird mit einer Möglichkeit zur Aufstockung von
weiteren 2 Geschossen gebaut. Ein nicht überdachter Innenhof sorgt für
die Belichtung der nach innen geplanten Räume.

Angaben zum Gebäude
Gebäude  : max. 102,00 m x 37,00 m
Grundfläche  : ca. 2.201,00 m²
Innenhof  : ca. 178 m²
Geschosse  : 2
Traufhöhe  : ca.8,32 m ü.OKFFB
Dachform  : Flachdach

Im Erdgeschoss befindet sich das Eingangsfoyer, sowie Büros der
Stadtwerke und der Abwasserabteilung Soest. Daneben befinden sich Räume
des digitalen Lern- und Arbeitszentrums, das Stadtlabor sowie einige
Konferenzräume zur allgemeinen Nutzung mit eigener Garderobe und einem
separaten Eingang.
Im 1. OG befinden sich Büro- und Seminarräume
der Volkshochschule Soest.
Im Keller befinden sich die Technikräume
sowie das Rechenzentrum.
Es werden drei Treppenhäuser mit jeweils einem Personenaufzug errichtet,
einer davon zur Aufnahme einer Krankentrage. Außerdem wird eine
Showtreppe im Eingangsfoyer errichtet.
Des Weiteren wird ein Vorplatz mit Parkplätzen für PKW´s und Fahrräder
entstehen.

4.2 Baumaßnahme

Die in dieser Vergabeeinheit beschriebenen Leistungen umfassen im
Wesentlichen folgende Bereiche:

Entwässerungskanalarbeiten

Der genaue Leistungsumfang ist den Positionen dieses Leistungsverzeichnisses zu entnehmen. Die vorangegangene Auflistung hat keinen
Anspruch auf Vollständigkeit und dient lediglich dazu das Leistungsspektrum aufzuzeigen.

Der Neubau wird in Massivbauweise hergestellt, mit einer Weißen Wanne
(Nutzungsklasse A*) für den Keller. Die Gründung erfolgt über CMC-Säulen
sowie ein Plattenfundament. Die Bodenplatte, Geschossdecken sowie die
tragenden Wände werden aus Stahlbeton hergestellt.  Die Fassade besteht
außen aus Natursteinklinker, im Innenhof werden die Wände mit einem
Wärmedämmverbundsystem bekleidet. Die Geschossdecken werden mit einem
Heizestrich mit Vinyl/Terrazzo (Büroräume), Naturwerkstein (Treppenhaus)
oder Fliesenboden (Sanitärräume) belegt. Der Ausbau der Räume erfolgt
des Weiteren mit Trockenbauwänden. Das Dach wird als Stahlbetondach
hergestellt, und erhält eine Abdichtung aus Bitumendachbahnen.
Das Dach wird statisch so bemessen sein, dass eine Aufstockung des
Bauwerks mit zwei weiteren Geschossen möglich ist.

Außenanlage:
Auf dem Grundstück werden zusätzliche Stellplätze errichtet. Vor dem
Gebäude wird ein Fußgängerplatz geplant mit einer Möglichkeit der
Unterbringung von Besucher-Fahrradstellplätzen. Zur Erschließung des
Gebäudes werden um das Bauwerk herum gepflasterte Gehwege vorgesehen.
Das Gebäude wird durch 5 Eingänge erschlossen, der Haupteingang befindet
sich auf der Ostseite. Auf der Nord- und West-Seite befindet sich
jeweils ein Zugang zur VHS und einer zu den Konferenzräumen. Außerdem
befinden sich 2 Nebeneingänge/Notausgänge auf der Südseite des Gebäudes.
Die restlichen Außenanlagen werden begrünt.

4.3 Angaben zum Baufeld und zur Baustelle

Das Baugrundstück ist über die Werkstraße mit zwei Zufahrten
erschlossen. Es handelt sich um eine Schotterfläche.

Das Gebäude kann durch den Haupteingang im Süd-Westen und den Eingang im
Nord-Osten betreten werden. Zugangsgrößen voraussichtlich 2,25 x 2,25 m
und 1,01 x 2,01 m.

Lagermöglichkeiten stehen auf der Baufläche an beiden Seiten des zu
errichtenden Gebäudes zur Verfügung. Das Lagern von Material ist vorher
mit der Bauleitung abzusprechen. Es sind nur begrenzte Stellflächen
vorhanden.

Angrenzend an das Grundstück befindet sich im südlichen Bereich eine
Kabeltrasse der Deutschen Bahn. Diese wird vorab durch den AG mit einem
Gerüst geschützt.

4.4 Vermessungsarbeiten
Die Vermessungsarbeiten für die Leistungen des AN werden nicht gesondert
vergütet, sondern sind einzukalkulieren.
Die Angabe der Hauptachsen erfolgt durch den AG.

## ENTWÄSSERUNGSKANALARBEITEN
Datum: 15.09.26

### Titel 01 VORBEREITENDE ARBEITEN

**01.1 Baustelleneinrichtung, Aufbau**
Einrichten der Baustelle für sämtliche in der
Leistungsbeschreibung aufgeführten Leistungen.
Flächen sind im Plan 1200f_EG
BAUSTELLENEINRICHTUNG_08.11.2024 ausgewiesen.

Vom Bauherren werden folgende Einrichtungen gestellt:
- Sanitärcontainer
- Bauzaun
- Baustellenüberwachung
Menge: 1,000 Psch

**01.2 Baustelleneinrichtung, Vorhaltung**
Vorhaltung und Betreiben der Baustelleneinrichtung der
Pos. 21.01.1

Vorhaltedauer : 6 Wochen
Menge: 6,000 StWo

**01.3 Baustelleneinrichtung, Räumung**
Baustelle für sämtliche aufgeführte Leistungen, räumen,
Geländeflächen, auf denen sich Baustelleneinrichtungen
befunden haben, dem früheren Zustand entsprechend
herstellen.
Menge: 1,000 Psch

**01.4 Anschluß öffentliche Entwässerung DN250**
Anschluß an der Entwässerungsleitung DN250 KG2000 an
den öffentlichen Entwässerungskanal mittels
zugelassener Anschlußstücke (Sattelstück o.ä.) liefern
und herstellen.
Einschließlich aller dafür benötigten Werkzeuge uns
Materialien. Rohrleitungen und Formteile werden in
gesonderten Positionen vergütet.

Hinweis: Anschluß an den öffentlichen Kanal besteht,
Kunststoffrohr liegt auf dem Grundstück
Menge: 1,000 Stk

### Titel 02 ERDARBEITEN

*Hinweis*
Die Baugrube wurde auf folgende Höhen aufgefüllt:
- Osten ca 96,60 m ü NN
- Westen ca. 96,25 m ü NN

**02.1 Rohrgrabenaushub mit Verfüllung, bis 1,00 m, DN110-200**
Rohrgrabenaushub für Abwasserkanäle, ab Grabensohle
profilgerecht lösen, seitlich lagern, verfüllen,
verdichten, verdrängten Boden seitlich lagern, Abfall
ist nicht gefährlich, nicht schadstoffbelastet, Breite
der Sohle über 0,70 bis 0,80 m, Aushubtiefe bis 1,00 m,
inkl. Planie der Grabensohle, inkl. aller
Nebenleistungen, Rohrbettung mit Sand in gesondertet
Position, inkl. Abfuhr des überschüßigen
Bodenmaterials. Mengenermittlung nach Aufmaß an der
Entnahmestelle.

Grabenbreite Sohle  : 0,70 - 0,80 m
Grabentiefe  : bis 1,00 m
Bodenklasse  : 3-5
Verdichtungsgrad DPr : gemäß Bodengutachten
Verformungsmodul  : gemäß Bodengutachten
Menge: 128,000 m³

**02.2 Rohrgrabenaushub mit Verfüllung, bis 1,50 m, DN110-200**
wie vor, jedoch

mit geböschten Wänden

Grabentiefe  : bis 1,50 m
Menge: 237,000 m³

**02.3 Rohrgrabenaushub mit Verfüllung, bis 1,50 m, DN200-250**
wie vor, jedoch

Grabenbreite Sohle  : 0,80 - 0,90 m
Grabentiefe  : bis 1,50 m
Menge: 11,000 m³

**02.4 Rohrgrabenaushub mit Verfüllung, bis 2,00 m, DN110-200**
wie vor, jedoch

Grabenbreite Sohle  : 0,70 - 0,80 m
Grabentiefe  : bis 2,00 m
Menge: 109,000 m³

**02.5 Rohrgrabenaushub mit Verfüllung, bis 2,00 m, DN200-250**
wie vor, jedoch

Grabenbreite Sohle  : 0,80 - 0,90 m
Grabentiefe  : bis 2,00 m
Menge: 26,000 m³

**02.6 Rohrbettung Sand, DN110-250mm, D 15-20cm**
Sand, natürliche Gesteinskörnung TL Gestein, liefern,
für Bettungsschicht von Rohrleitungen, DIN EN 1610,
Außendurchmesser über 110 bis 250 mm, profilgerecht
einbauen und verdichten, in Graben für Abwasserkanäle,
Schichtdicke über 15 bis 20 cm.
Menge: 194,000 m³

### Titel 03 REGENWASSERKANAL

**03.1 Abwasserkanal PP, DN110**
Abwasserkanal aus PP (Polypropylen)-Rohren, für
Regenwasser, mit Steckverbindung, Rohrende mit Muffe,
DN110, Nenn-Ringsteifigkeit SN 8 DIN EN ISO 9969,
Verlegung DIN EN 1610 in vorh. Graben, Grabentiefe bis
2 m.

Größe : DN 110
Menge: 122,000 m

**03.2 Abwasserkanal PP, DN125**
wie vor, jedoch

Größe : DN 125
Menge: 45,000 m

**03.3 Abwasserkanal PP, DN160**
wie vor, jedoch

Größe : DN 160
Menge: 80,000 m

**03.4 Abwasserkanal PP, DN200**
wie vor, jedoch

Größe : DN 200
Menge: 87,000 m

**03.5 Abwasserkanal PP, DN250**
wie vor, jedoch

Größe : DN 250
Menge: 16,000 m

**03.6 Bogen, PP, alle Grade, DN110**
Bogen, Formstück aus PP (Polypropylen), für
Regenwasserkanal, in allen handelsüblichen Graden,
Steckverbindung, Rohrende mit Muffe, DN110,
Nenn-Ringsteifigkeit SN 8 DIN EN ISO 9969.

Größe : DN110
Menge: 90,000 Stk

**03.7 Bogen, PP, alle Grade, DN125**
wie vor, jedoch

Größe : DN125
Menge: 20,000 Stk

**03.8 Bogen, PP, alle Grade, DN160**
wie vor, jedoch

Größe : DN160
Menge: 20,000 Stk

**03.9 Bogen, PP, alle Grade, DN200**
wie vor, jedoch

Größe : DN200
Menge: 10,000 Stk

**03.10 Bogen, PP, alle Grade, DN250**
wie vor, jedoch

Größe : DN250
Menge: 10,000 Stk

**03.11 Abzweig, PP, DN110**
Abzweig, Formstück aus PP (Polypropylen), für
Regenwasserkanal, 45 Grad, Steckverbindung, Rohrende
mit Muffe, DN110, Nenn-Ringsteifigkeit SN 8 DIN EN ISO
9969.

Größe : DN110
Menge: 8,000 Stk

**03.12 Abzweig, PP, DN160**
wie vor, jedoch

Größe : DN160
Menge: 3,000 Stk

**03.13 Abzweig mit Reduzierung, PP, DN110/125**
Abzweig mit Reduzierung, Formstück aus PP
(Polypropylen), für Regenwasserkanal, 45 Grad,
Steckverbindung, Rohrende mit Muffe, DN110/ DN125,
Nenn-Ringsteifigkeit SN 8 DIN EN ISO 9969.

Größe : DN110/ DN125
Menge: 8,000 Stk

**03.14 Abzweig mit Reduzierung, PP, DN110/160**
wie vor, jedoch

Größe : DN110/ DN160
Menge: 10,000 Stk

**03.15 Abzweig mit Reduzierung, PP, DN110/200**
wie vor, jedoch

Größe : DN110/ DN200
Menge: 6,000 Stk

**03.16 Abzweig mit Reduzierung, PP, DN160/200**
wie vor, jedoch

Größe : DN160/ DN200
Menge: 7,000 Stk

**03.17 Abzweig mit Reduzierung, PP, DN160/250**
wie vor, jedoch

Größe : DN160/ DN250
Menge: 5,000 Stk

**03.18 Reduzierstück, PP, DN110/125**
Reduzierstück, Formstück aus PP (Polypropylen), für
Regenwasserkanal, Steckverbindung, Rohrende mit Muffe,
DN110/ DN160, Nenn-Ringsteifigkeit SN 8 DIN EN ISO
9969.

Größe : DN110/ DN125
Menge: 3,000 Stk

**03.19 Reduzierstück, PP, DN110/160**
wie vor, jedoch

Größe : DN110/ DN160
Menge: 10,000 Stk

**03.20 Reduzierstück, PP, DN125/160**
wie vor, jedoch

Größe : DN125/ DN160
Menge: 3,000 Stk

**03.21 Reduzierstück, PP, DN160/200**
wie vor, jedoch

Größe : DN160/ DN200
Menge: 2,000 Stk

**03.22 Reduzierstück, PP, DN200/250**
wie vor, jedoch

Größe : DN200/ DN250
Menge: 2,000 Stk

**03.23 Doppelmuffe, PP, DN110**
Doppelmuffe, Formstück aus PP (Polypropylen), für
Regenwasserkanal, Steckverbindung, Rohrende mit Muffe,
DN110, Nenn-Ringsteifigkeit SN 8 DIN EN ISO 9969.

Größe : DN110
Menge: 60,000 Stk

**03.24 Doppelmuffe, PP, DN125**
wie vor, jedoch

Größe : DN125
Menge: 20,000 Stk

**03.25 Doppelmuffe, PP, DN160**
wie vor, jedoch

Größe : DN160
Menge: 40,000 Stk

**03.26 Doppelmuffe, PP, DN200**
wie vor, jedoch

Größe : DN200
Menge: 45,000 Stk

**03.27 Doppelmuffe, PP, DN250**
wie vor, jedoch

Größe : DN250
Menge: 10,000 Stk

**03.28 Muffenstopfen, PP, DN110**
Muffenstopfen, Formstück aus PP (Polypropylen), für
Regenwasserkanal,Steckverbindung, Rohrende mit Muffe,
DN/OD 110, Nenn-Ringsteifigkeit SN 8 DIN EN ISO 9969.

Größe : DN110
Menge: 35,000 Stk

**03.29 Muffenstopfen, PP, DN125**
wie vor, jedoch

Größe : DN125
Menge: 2,000 Stk

**03.30 Muffenstopfen, PP, DN160**
wie vor, jedoch

Größe : DN160
Menge: 2,000 Stk

**03.31 Muffenstopfen, PP, DN200**
wie vor, jedoch

Größe : DN200
Menge: 5,000 Stk

**03.32 Muffenstopfen, PP, DN250**
wie vor, jedoch

Größe : DN250
Menge: 2,000 Stk

**03.33 Regenstandrohr anschließen, Stahl verz., DN100**
Vorh. Regenstandrohr an erdverlegte Rohrleitung
anschließen, Regenstandrohr aus verzinktem Stahl,
kreisförmig, Nenngröße DN100, Rohrleitung aus PP-Rohr
DN110.
Menge: 25,000 Stk

**03.34 Lichtschachtentwässerung anschließen, DN100, Rückstauverschluß**
Vorh. Lichtschachtentwässerung an erdverlegte
Rohrleitung anschließen, DN100, mit Rückstaueinheit mit
integriertem Geruchsverschluss, Rohrleitung aus PP-Rohr
 DN110.
Menge: 10,000 Stk

**03.35 PVC-Warnband**
PVC-Warnband "breit" über der Leitungszone nach dem
Verdichtungsprozess auslegen.
Farbe grün für Regenwasser.
Menge: 350,000 m

### Titel 04 SCHMUTZWASSERKANAL

**04.1 Abwasserkanal PP, DN110**
Abwasserkanal aus PP (Polypropylen)-Rohren, für
Schmutzwasser, mit Steckverbindung, Rohrende mit Muffe,
DN110, Nenn-Ringsteifigkeit SN 8 DIN EN ISO 9969,
Verlegung DIN EN 1610 in vorh. Graben, Grabentiefe bis
2 m.

Größe : DN 110
Menge: 18,000 m

**04.2 Abwasserkanal PP, DN125**
wie vor, jedoch

Größe : DN 125
Menge: 30,000 m

**04.3 Abwasserkanal PP, DN160**
wie vor, jedoch

Größe : DN 160
Menge: 54,000 m

**04.4 Abwasserkanal PP, DN200**
wie vor, jedoch

Größe : DN 200
Menge: 5,000 m

**04.5 Abwasserkanal PP, DN250**
wie vor, jedoch

Größe : DN 250
Menge: 5,000 m

**04.6 Bogen, PP, alle Grade, DN110**
Bogen, Formstück aus PP (Polypropylen), für
Regenwasserkanal, in allen handelsüblichen Graden,
Steckverbindung, Rohrende mit Muffe, DN110,
Nenn-Ringsteifigkeit SN 8 DIN EN ISO 9969.

Größe : DN110
Menge: 5,000 Stk

**04.7 Bogen, PP, alle Grade, DN125**
wie vor, jedoch

Größe : DN125
Menge: 5,000 Stk

**04.8 Bogen, PP, alle Grade, DN160**
wie vor, jedoch

Größe : DN160
Menge: 13,000 Stk

**04.9 Bogen, PP, alle Grade, DN200**
wie vor, jedoch

Größe : DN200
Menge: 2,000 Stk

**04.10 Bogen, PP, alle Grade, DN250**
wie vor, jedoch

Größe : DN250
Menge: 2,000 Stk

**04.11 Abzweig, PP, DN125**
Abzweig, Formstück aus PP (Polypropylen), für
Regenwasserkanal, 45 Grad, Steckverbindung, Rohrende
mit Muffe, DN125, Nenn-Ringsteifigkeit SN 8 DIN EN ISO
9969.

Größe : DN125
Menge: 1,000 Stk

**04.12 Abzweig, PP, DN160**
wie vor, jedoch

Größe : DN160
Menge: 3,000 Stk

**04.13 Abzweig mit Reduzierung, PP, DN110/125**
Abzweig mit Reduzierung, Formstück aus PP
(Polypropylen), für Regenwasserkanal, 45 Grad,
Steckverbindung, Rohrende mit Muffe, DN110/ DN125,
Nenn-Ringsteifigkeit SN 8 DIN EN ISO 9969.

Größe : DN110/ DN125
Menge: 1,000 Stk

**04.14 Abzweig mit Reduzierung, PP, DN110/160**
wie vor, jedoch

Größe : DN110/ DN160
Menge: 1,000 Stk

**04.15 Abzweig mit Reduzierung, PP, DN125/160**
wie vor, jedoch

Größe : DN125/ DN160
Menge: 1,000 Stk

**04.16 Reduzierstück, PP, DN110/125**
Reduzierstück, Formstück aus PP (Polypropylen), für
Regenwasserkanal, Steckverbindung, Rohrende mit Muffe,
DN110/ DN160, Nenn-Ringsteifigkeit SN 8 DIN EN ISO
9969.

Größe : DN110/ DN125
Menge: 3,000 Stk

**04.17 Reduzierstück, PP, DN110/160**
wie vor, jedoch

Größe : DN110/ DN160
Menge: 1,000 Stk

**04.18 Reduzierstück, PP, DN125/160**
wie vor, jedoch

Größe : DN125/ DN160
Menge: 3,000 Stk

**04.19 Doppelmuffe, PP, DN110**
Doppelmuffe, Formstück aus PP (Polypropylen), für
Regenwasserkanal, Steckverbindung, Rohrende mit Muffe,
DN110, Nenn-Ringsteifigkeit SN 8 DIN EN ISO 9969.

Größe : DN110
Menge: 10,000 Stk

**04.20 Doppelmuffe, PP, DN125**
wie vor, jedoch

Größe : DN125
Menge: 20,000 Stk

**04.21 Doppelmuffe, PP, DN160**
wie vor, jedoch

Größe : DN160
Menge: 30,000 Stk

**04.22 Doppelmuffe, PP, DN200**
wie vor, jedoch

Größe : DN200
Menge: 1,000 Stk

**04.23 Doppelmuffe, PP, DN250**
wie vor, jedoch

Größe : DN250
Menge: 2,000 Stk

**04.24 Muffenstopfen, PP, DN110**
Muffenstopfen, Formstück aus PP (Polypropylen), für
Regenwasserkanal,Steckverbindung, Rohrende mit Muffe,
DN/OD 110, Nenn-Ringsteifigkeit SN 8 DIN EN ISO 9969.

Größe : DN110
Menge: 3,000 Stk

**04.25 Muffenstopfen, PP, DN125**
wie vor, jedoch

Größe : DN125
Menge: 2,000 Stk

**04.26 Muffenstopfen, PP, DN160**
wie vor, jedoch

Größe : DN160
Menge: 5,000 Stk

**04.27 Muffenstopfen, PP, DN200**
wie vor, jedoch

Größe : DN200
Menge: 1,000 Stk

**04.28 Muffenstopfen, PP, DN250**
wie vor, jedoch

Größe : DN250
Menge: 1,000 Stk

**04.29 Grundleitung anschließen, PP, DN110-160**
Vorh. Grundleitung an erdverlegte Rohrleitung
anschließen, Grundleitung aus PP, kreisförmig,
Nenngröße DN110 - DN 160, Rohrleitung aus PP-Rohr
DN110 - DN 160.
Menge: 6,000 Stk

**04.30 PVC-Warnband**
PVC-Warnband "breit" über der Leitungszone nach dem
Verdichtungsprozess auslegen.
Farbe rot-braun für Schmutzwasser.
Menge: 112,000 m

### Titel 05 SCHÄCHTE UND ZUBEHÖR - REGENWASSER

**05.1 Kontrollschacht, PP, DN400, 1,75-2,00 m**
Kontrollschacht, nicht begehbar, als Reinigungs- und
Inspektionsöffnung, DIN EN 13598-2, Ausführung Schacht
in Einzelbauteilen, Schachtrohr aus PP, DN400,
Schachtabdeckung mit Lastverteilungsring/-rahmen,
Klasse A 15 DIN EN 124-1, lichte Schachttiefe über 1,75
bis 2,00 m, Rohranschluss Ablauf, für Rohre aus PP
DN110, Anschluss für Steckmuffe gelenkig mit
Doppelmuffe, Rohrverbindung mit eingelegtem Dichtribg,
mit Zulaufanschluss, Seitenzulauf für Rohr aus PP,
DN110, Anschluss für Steckmuffe, gelenkig mit
Doppelmuffe, Rohrverbindung mit eingelegtem Dichtring,
inkl. aller notwendigen Arbeiten für den Anschluß der
Rohrleitungen für den Zu- und Ablauf, inkl. Erstellen
der Schachtgrube, Einbau und anschließendes Verfüllen.
Die genaue Schachthöhe ist mit dem Aussenanlagenbauer
abzustimmen.

Größe : DN400
Material : PP
Höhe : 1,75 - 2,00 m
Schachtabdeckung : Klasse A 15 DIN EN 124-1
Ablauf : DN110
Zulauf : DN110
Menge: 1,000 Stk

**05.2 Kontrollschacht, PP, DN400, 2,25-2,50 m**
wie vor, jedoch

Höhe : 2,25 - 2,50 m
Menge: 1,000 Stk

**05.3 Kontrollschacht, PP, DN400, 2,50-2,75 m**
wie vor, jedoch

Höhe : 2,50 - 2,75 m
Menge: 1,000 Stk

**05.4 Kontrollschacht, Beton-Stahlbetonfertigteile, DN800-160/160, Steigleiter, bis 1,50m**
Schacht aus Beton-/Stahlbetonfertigteilen DIN EN 1917,
DIN 4034-1, Typ 2, rund, DN800, mit Schachtunterteil,
Schachtringen/Schachtrohr, Abdeckplatte, Auflageringen,
Bauteilverbindung mit Dichtungen aus Elastomeren DIN EN
681-1 und DIN 4060 als Kompressionsdichtung, Dichtungen
werkseitig fest eingebaut, mit Steigleiter aus
Aluminium, Schachtunterteil, Gerinne und Auftritt aus
Beton C 40/50, in einem Guss gefertigt, Auftritt in
Scheitelhöhe, Zu- und Abläufe sohlgleich, Anschlüsse
für gelenkige Einbindung der Zu- und Abläufe mit Muffe,
Zulauf für Rohre aus PP, DN160,
Ablauf für Rohre aus PP, DN160, lichte Schachttiefe bis
1,50 m, inkl. aller notwendigen Arbeiten für den
Anschluß der Rohrleitungen für den Zu- und Ablauf,
inkl. Erstellen der Schachtgrube, Einbau und
anschließendes Verfüllen.
Die genaue Schachthöhe ist mit dem Aussenanlagenbauer
abzustimmen.

Größe : DN800
Material : Beton C 40/50
Höhe : bis 1,50 m
Schachtanschlüsse : 2 x DN160
Menge: 1,000 Stk

**05.5 Kontrollschacht, Beton-Stahlbetonfertigteile, DN800-200/200, Steigleiter, bis 1,50m**
wie vor, jedoch

Schachtanschlüsse : 2 x DN200
Menge: 3,000 Stk

**05.6 Kontrollschacht, Beton-Stahlbetonfertigteile, DN800-250/250, Steigleiter, bis 2,00m**
wie vor, jedoch

Höhe : bis 2,00 m
Schachtanschlüsse : 2 x DN250
Menge: 2,000 Stk

**05.7 Kontrollschacht, Beton-Stahlbetonfertigteile, DN800-160/160, Steigleiter, bis 2,50m**
wie vor, jedoch

Höhe : bis 2,50 m
Schachtanschlüsse : 2 x DN1600
Menge: 1,000 Stk

**05.8 Schachtdeckel, Stahlbeton, begehbar, DN800**
Schachtdeckel aus Stahlbeton, begehbar, Klasse B 125
DIN EN 124-1, DN800.
Menge: 3,000 Stk

**05.9 Schachtdeckel, Stahlbeton, befahrbar, DN800**
Schachtdeckel aus Stahlbeton, befahrbar, Klasse B 125
DIN EN 124-1, DN800.
Menge: 4,000 Stk

**05.10 provisorisches Sichern von Schächten**
Provisorisches Sichern von Schächten und
Schachtabdeckungen während der Bauzeit.
Der Auftragnehmer ist verantwortlich für das
Einrichten, Überwachen und Aufrechterhalten
provisorischer Sicherungsmaßnahmen für alle Schächte
und Schachtabdeckungen auf der Baustelle. Dies schließt
folgende Tätigkeiten ein:
Bereitstellung und Installation geeigneter Abdeckungen
oder Barrieren für jeden Schacht als Schutz vor
Beschädigungen.

Die verwendeten Sicherungsmaßnahmen müssen robust und
widerstandsfähig gegenüber den Belastungen der
Baustelle sein. Sie sollen folgende Eigenschaften
aufweisen:
Die Sicherungsmaßnahmen müssen unmittelbar nach Beginn
der Erdarbeiten oder sobald die Schächte freigelegt
werden, installiert und bis zum Abschluß aller Arbeiten
an den Schächten aufrecht erhalten werden.
Menge: 10,000 Stk

### Titel 06 SCHÄCHTE UND ZUBEHÖR - SCHMUTZWASSER

**06.1 Kontrollschacht, PP, DN600, 0,75-1,00 m**
Kontrollschacht, nicht begehbar, als Reinigungs- und
Inspektionsöffnung, DIN EN 13598-2, Ausführung Schacht
in Einzelbauteilen, Schachtrohr aus PP, DN600,
Schachtabdeckung mit Lastverteilungsring/-rahmen,
Klasse A 15 DIN EN 124-1, lichte Schachttiefe über 0,75
bis 1,00 m, Rohranschluss Ablauf, für Rohre aus PP
DN110, Anschluss für Steckmuffe gelenkig mit
Doppelmuffe, Rohrverbindung mit eingelegtem Dichtribg,
mit Zulaufanschluss, Seitenzulauf für Rohr aus PP,
DN110, Anschluss für Steckmuffe, gelenkig mit
Doppelmuffe, Rohrverbindung mit eingelegtem Dichtring,
inkl. Erstellen der Schachtgrube, Einbau und
anschließendes Verfüllen.
Die genaue Schachthöhe ist mit dem Aussenanlagenbauer
abzustimmen.

Größe : DN600
Material : PP
Höhe : 0,75 - 1,00 m
Schachtabdeckung : Klasse A 15 DIN EN 124-1
Ablauf : DN110
Zulauf : DN110
Menge: 1,000 Stk

**06.2 Kontrollschacht, PP, DN600, 1,00-1,25 m**
wie vor, jedoch

Höhe : 1,00 - 1,25 m
Ablauf : DN125
Zulauf : DN125
Menge: 1,000 Stk

**06.3 Übergabeschacht, Beton-Stahlbetonfertigteile, DN1000-160-300, Steigleiter, bis 2,50m**
Schacht aus Beton-/Stahlbetonfertigteilen DIN EN 1917,
DIN 4034-1, Typ 2, rund, DN1000, mit Schachtunterteil,
Schachtringen/Schachtrohr, Abdeckplatte, Auflageringen,
Bauteilverbindung mit Dichtungen aus Elastomeren DIN EN
681-1 und DIN 4060 als Kompressionsdichtung, Dichtungen
werkseitig fest eingebaut, mit Steigleiter aus
Aluminium, Schachtunterteil, Gerinne und Auftritt aus
Beton C 40/50, in einem Guss gefertigt, Auftritt in
Scheitelhöhe, Zu- und Abläufe sohlgleich, Anschlüsse
für gelenkige Einbindung der Zu- und Abläufe mit Muffe,
Zulauf für Rohre aus PP, DN160-250,
Ablauf für Rohre aus PP, DN300, lichte Schachttiefe bis
2,50 m, inkl. aller notwendigen Arbeiten für den
Anschluß der Rohrleitungen für den Zu- und Ablauf,
inkl. Erstellen der Schachtgrube, Einbau und
anschließendes Verfüllen.
Die genaue Schachthöhe ist mit dem Aussenanlagenbauer
abzustimmen.

Größe : DN1000
Material : Beton C 40/50
Höhe : bis 2,50 m
Schachtanschlüsse : 2 x DN160
  1 x DN250
  1 x DN300
Menge: 1,000 Stk

**06.4 Kontrollschacht, Beton-Stahlbetonfertigteile, DN800-160/160, Steigleiter, bis 1,50m**
Schacht aus Beton-/Stahlbetonfertigteilen DIN EN 1917,
DIN 4034-1, Typ 2, rund, DN800, mit Schachtunterteil,
Schachtringen/Schachtrohr, Abdeckplatte, Auflageringen,
Bauteilverbindung mit Dichtungen aus Elastomeren DIN EN
681-1 und DIN 4060 als Kompressionsdichtung, Dichtungen
werkseitig fest eingebaut, mit Steigleiter aus
Aluminium, Gerinne gerade, Schachtunterteil, Gerinne
und Auftritt aus Beton C 40/50, in einem Guss
gefertigt, Auftritt in Scheitelhöhe, Zu- und Abläufe
sohlgleich, Anschlüsse für gelenkige Einbindung der Zu-
und Abläufe mit Muffe, Zulauf für Rohre aus PP, DN160,
Ablauf für Rohre aus PP, DN160, lichte Schachttiefe bis
1,50 m, inkl. aller notwendigen Arbeiten für den
Anschluß der Rohrleitungen für den Zu- und Ablauf,
inkl. Erstellen der Schachtgrube, Einbau und
anschließendes Verfüllen.
Die genaue Schachthöhe ist mit dem Aussenanlagenbauer
abzustimmen.

Größe : DN800
Material : Beton C 40/50
Höhe : bis 1,50 m
Schachtanschlüsse : 2 x DN160
Menge: 3,000 Stk

**06.5 Schachtdeckel, Stahlbeton, befahrbar, DN800**
Schachtdeckel aus Stahlbeton, befahrbar, Klasse B 125
DIN EN 124-1, DN800.
Menge: 3,000 Stk

**06.6 Schachtdeckel, Stahlbeton, befahrbar, DN1000**
Schachtdeckel aus Stahlbeton, befahrbar, Klasse B 125
DIN EN 124-1, DN1000.
Menge: 1,000 Stk

**06.7 provisorisches Sichern von Schächten**
Provisorisches Sichern von Schächten und
Schachtabdeckungen während der Bauzeit.
Der Auftragnehmer ist verantwortlich für das
Einrichten, Überwachen und Aufrechterhalten
provisorischer Sicherungsmaßnahmen für alle Schächte
und Schachtabdeckungen auf der Baustelle. Dies schließt
folgende Tätigkeiten ein:
Bereitstellung und Installation geeigneter Abdeckungen
oder Barrieren für jeden Schacht als Schutz vor
Beschädigungen.

Die verwendeten Sicherungsmaßnahmen müssen robust und
widerstandsfähig gegenüber den Belastungen der
Baustelle sein. Sie sollen folgende Eigenschaften
aufweisen:
Die Sicherungsmaßnahmen müssen unmittelbar nach Beginn
der Erdarbeiten oder sobald die Schächte freigelegt
werden, installiert und bis zum Abschluß aller Arbeiten
an den Schächten aufrecht erhalten werden.
Menge: 6,000 Stk

### Titel 07 REVISIONSUNTERLAGEN UND SONSTIGES

**07.1 Dichtheitsprüfung**
Dichtheitsprüfung DIN EN 1610 mit Wasser, nach
vorherigem Spülen, als Abnahmeprüfung, des
Abwasserkanales als Regenwasser- und Schmutzwasserkanal
aus PP, DN110 - 300, Prüfung abschnittsweise, einschl.
aller erforderlichen Anlagen (Geräte und Maschinen),
Abdichtungen, Verankerungen und Rohrverschlüsse,
Verfahren W, Wasser liefern und schadlos beseitigen,
inkl. umfassender Dokumentation mit folgendem Inhalt:
- Datum und Uhrzeit der Durchführung
- Art und Umfang der durchgeführten Arbeiten
- Ergebnisse des Spülvorgangs und der Dichtheitsprüfung
- Namen und Qualifikation der ausführenden Techniker
- Fotodokumentation der Arbeiten und Ergebnisse
- Lieferung von Bestandszeichnungen für die
Grundleitungen, 2-fach als Papierpause, 1-fach als CD,
Überwachung pauschal und Kamerabefahrung nach
Fertigstellung, DVD bzw. CD mit Aufzeichnung der
Kanalprüfung.
Menge: 1,000 Psch

**07.2 Einmessen der Rohrleitungsverläufe**
Einmessen und Dokumentation der tatsächlichen
Trassenverläufe. darstellung der Trassen auf aktuellen
Planunterlagen. Unterlagen werden im Anschluss
Bestandteil der Revisionsunterlagen.
Menge: 1,000 Psch

**07.3 Revisionsunterlagen**
Erstellen von revisionsunterlagen nach Abschluss der
Maßnahme. Zusätzlich zu den in der VOB geforderten
technischen Unterlagen, für die zuvor beschriebenen und
ausgeführten Grund- und Rohrleitungsarbeiten:
- Revisionszeichnungen (Grundrisse) farbig angelegt, im
Maßstab 1:50
- 1-fach als DXF-, DWG- und PDF-Format (CD)
- 1-fach gefaltet DIN A4, sämtliche Unterlagen in
Stehhefter geheftet
- Anlagenbeschreibung
- Messprotokolle
- Spülprotokolle
- Protokoll Dichtheitsprüfung
- Abnahme- und Proüfbescheinigung
- Fachunternehmererklärung
- Aufstellung der wiederkehrenden Prüfung

Die Unterlagen sind auf dem letzten Stand der
Architektenpläne zu erstellen.
Die Unterlagen sind 3-fach und innerhalb von 10
Werktagen vor Einreichung der Schlussrechnung beim
Auftraggeber zur Prüfung einzureichen.
Menge: 1,000 Psch

### Titel 08 STUNDENLOHNARBEITEN

**08.1 Stundenlohn Facharbeiter**
Für evtl. erforderliche Arbeiten, die nicht im
Leistungsverzeichnis erfaßt sind und nur auf
ausdrückliche Anordnung und gegen Nachweis
zur Ausführung kommen, werden berechnet für:

Facharbeiter
Menge: 10,000 Std

**08.2 Stundenlohn Helfer**
Für evtl. erforderliche Arbeiten, die nicht im
Leistungsverzeichnis erfaßt sind und nur auf
ausdrückliche Anordnung und gegen Nachweis
zur Ausführung kommen, werden berechnet für:

Helfer
Menge: 10,000 Std

USt %: 19,00
